# WENT Hamburger Landstraße 19 a-h, Wentorf
Leistungsbeschreibung (GAEB 90, DA81)
Währung: EUR

## Zusätzlicher Text
Technische Vertragsbedingungen für Rohbauarbeiten1. Globale Angaben zum
Bauvorhaben Kontakte Bauherr, Planverfasser, etc. siehe Titelseite des L
eistungsverzeichnissesDie Ausführungszeichnungen sind beigefügt. Rückfra
gen und Anmerkungen sind frühzeitig vor Abgabe des Angebotes dem Planver
fasser anzumelden.2. Angaben zur ÖrtlichkeitAnschrift der Baustelle sieh
e Titelseite des Leistungsverzeichnisses3. Termine und FristenTermine un
d Fristen siehe Titelseite des Leistungsverzeichnisses, sowie die in der
 öffentlichen Ausschreibung angegebenen Angaben.4. Mitgeltende Normen un
d Regeln4.1. AllgemeinesEs gelten für alle Gewerke die zusätzlichen tech
nischen Vertragsbedingung des Bauvorhabens! Die allgemein anerkannten Re
geln der Technik sind einzuhalten, darunter fallen insbesonde aber nicht
 ausschließlich die einschlägigen technischen Regelwerke der Fachverbänd
e, Innungen sowie die jeweiligen Herstellerangaben. Die im folgenden auf
geführten Normen und Regelwerke sind nur beispielhaft aufgelistet und er
heben keinen Anspruch an Vollständigkeit und Aktualität.
Es gelten jeweils die Normen und Regeln in der zum Vertragsschluss gülti
gen Fassung einschließlich der Änderungen, Berichtigungen und Beiblätter
.
Maßnahmen für die Lieferung, Ausführung und Abrechnung der Leistungen si
nd die allgemeinen Technischen Vorschriften für Bauleistungen (VOB/C), s
owie die Allgemeinen Vertragsbedingungen für die Ausführung von Bauleist
ungen (VOB/B), sowie die weiteren einschlägigen DIN-Vorschriften in der
 jeweils neuesten Fassung.
Die Gewährleistung wird auf 5 Jahre nach BGB vereinbart.
Die einschlägigen Unfallverhütungsvorschriften und die Vorschriften der
Berufsgenossenschaften sind zu beachten und einzuhalten.Soweit in der Le
istungsbeschreibung auf Technische Spezifikationen, z.B. nationale Norme
n, mit denen Europäische Normen umgesetzt werden, europäische technische
 Zulassungen, gemeinsame technische Spezifikationen, internationale Norm
en, Bezug genommen wird, werden auch ohne den ausdrücklichen Zusatz: "od
er gleichwertig", immer gleichwertige Technische Spezifikationen in Bezu
g genommen.DIN 1053-3 Mauerwerk; Bewehrtes Mauerwerk; Berechnung und Aus
führung  DIN 1053-4 Mauerwerk - Teil 4: Fertigbauteile DIN 4102 Normenre
ihe: Brandverhalten von Baustoffen und Bauteilen  DIN 4109 Schallschutz
im Hochbau, Anforderungen und Nachweise  DIN 4109-1 Norm-Entwurf: Schall
schutz im Hochbau - Teil 1: Anforderungen  DIN 4109-11 Norm-Entwurf: Sch
allschutz im Hochbau - Teil 11: Nachweis des Schallschutzes - Güte- und
Eignungsprüfung  DIN 18100 Türen; Wandöffnungen für Türen; Maße entsprec
hend DIN 4172  DIN EN 771-5 Festlegungen für Mauersteine - Teil 6: Beton
werksteine  DIN EN 772-7 Prüfverfahren für Mauersteine - Teil 7: Bestimm
ung der Wasseraufnahme von Mauerziegeln für Feuchteisolierschichten durc
h Lagerung in siedendem Wasser  Porenbetonbericht 9 Ausmauerung von Holz
fachwerk Herausgeber: Bundesverband Porenbeton  Porenbetonbericht 14 Mau
erwerk aus Porenbeton - Beispiele zur Bemessung nach DIN 1053 Herausgebe
r: Bundesverband Porenbeton  Porenbetonbericht 17 Einbau von Feuerschutz
türen und -toren Herausgeber: Bundesverband Porenbeton  RAL-RG 535/2 Zie
gelmontagebau; Gütesicherung  Ziegelelement-Merkblatt Allgemeine Montage
anleitung Ziegelwandelemente - Merkblatt für die fachgerechte Montage vo
n Ziegelwandelementen Herausgeber: Arbeitsgemeinschaft Ziegelelementbau
e.V. und Güteschutz Ziegelmontagebau e.V. 5. Angaben zur BaustelleAllgem
eine Angaben zur Baustelle siehe zusätzliche technische Vertragsbedingun
genDie Arbeiten sind in folgenden Geschossen auszuführen: Vornehmlich Da
chgeschossFassadengerüste werden bauseits gestellt als Malergerüst Lastk
lasse 3 (2kN/m2) W09 - ca. 90 cm breite. Innengerüste sind nicht erforde
rlich, im Dachgeschoss kann von der Zangenlage aus gearbeitet werden, hi
er sind ggf. einige Bohlen auf die Zangen (Achsabstand 90 cm) zu legen.B
ei der vorhandenen Bebauung in der Umgebung des Baugrundstücks handelt e
s sich um Wohnbebauung6. Angaben zu Stoffen und BauteilenStein-/Ziegelpa
kete sind bei der Anlieferung auf Paletten, Bohlengelege oder Ähnlichem
abzusetzen und zu lagern.  Auf der Baustelle lagernde Baustoffe, auch St
eine und Ziegel, sind durch Abdecken mit Folie, Planen oder dergleichen
gegen Niederschläge zu schützen.  Steine/Ziegel unterschiedlicher Festig
keitsklassen, Rohdichte, Wärmeleitfähigkeit sind auf der Baustelle einde
utig gekennzeichnet getrennt zu lagern. 7. Angaben zur Ausführung7.1. Al
lgemeinesVor Ausführungsbeginn hat der Auftragnehmer mit dem Auftraggebe
r festzulegen, wo das erforderliche Gerät, Schutt, Container und derglei
chen auf der Baustelle gelagert werden kann, um gegenseitige Störungen d
er am Bau beteiligten Handwerker während der Bauausführung zu vermeiden.
Die nach ATV DIN 18299 Abschnitt 4.1.11 durch den Auftragnehmer zu besei
tigenden Verunreinigungen beziehen sich auch auf die Verunreinigung der
öffentlichen Verkehrswege durch Fahrzeuge und Maschinen des Auftragnehme
rs oder seiner Subunternehmer. Solche Verunreinigungen sind durch geeign
ete Maßnahmen möglichst zu vermeiden. Trotzdem auftretende Verunreinigun
gen sind so rechtzeitig zu beseitigen, dass durch sie keine Gefährdung d
es öffentlichen Verkehrs entstehen kann.Bei der Entfernung von Putzfläch
en oder Teilen vondiesen sind die Putzanschlüsse zu den zu erhaltenden B
auteilen, Durchbrüchen und dergleichen durch sauberes Beschneiden der Rä
nder herzustellen.Werden bei den Arbeiten kontaminierte oder asbesthalti
ge Materialien angetroffen, so ist der Auftraggeber unverzüglich zu vers
tändigen. Diese Verpflichtung gilt auch im Verdachtsfall.Bauschutt ist ü
ber geschlossene Schuttrutschen abzuwerfen. Das direkte Abwerfen ist nic
ht gestattet.Bei Brennschneidearbeiten oder sonstigen funkenerzeugenden
Arbeiten, z.B. auch Trennarbeiten mit Trennscheiben, in der Nähe von Bau
teilen der Baustoffklasse B2 bzw. B3 nach DIN 4102 Teil 1 sind geeignete
 Brandschutzmaßnahmen vom Auftragnehmer zu treffen.Bei funkenerzeugenden
 Arbeiten, z.B. Trennarbeiten mit Trennscheiben und Brennschneidearbeite
n, in der Nähe zu erhaltener Bauteile sind Glasflächen, glasierte Kerami
koberflächen und andere durch den Funkenflug gefährdete Oberflächen abzu
decken.Zur Abwicklung des Bauvorhabens ist die Zusammenarbeit mit andere
n Gewerken erforderlich. Deshalb sind in Absprache mit der Bauleitung di
e technischen Bedingungen und Zeitabläufe der betroffenen Roh- und Ausba
ugewerke zu beachten.Fertiggestellte Bereiche sind dem nachfolgenden Gew
erk besenrein zur Verfügung zu stellen.Weil die Lage vorhandener Leitung
en, Kabel, Dräne, Kanäle, Vermarkungen, Hindernisse und sonstiger Hinder
nisse vor der Ausführung der Arbeiten nicht angegebene werden kann, hat
der Auftragnehmer das Vorhandensein und die Lage entsprechend Abschnitt
3 der ATV zu erkunden.

Vor der Durchführung von Stemm-, Bohr- und Einsetzarbeiten an Estrichen
sowie geputzten Wänden und Decken sind Leitungen mit einem Suchgerät zu
orten.  Wände dürfen nur aus dem in der Leistungsbeschreibung, dem Stand
sicherheitsnachweis und den Ausführungszeichnungen angegebenen Steinen a
usgeführt werden. Mischmauerwerk, auch durch verwenden einzelner von den
 Vorgaben abweichender Steine ist unzulässig.  Sofern die Hersteller für
 das zu verwendende großformatige Steinmaterial Passstücke anbieten, sin
d diese grundsätzlich zu verwenden.  Wenn Steine für Passstücke getrennt
 werden müssen, weil die Industrie für das zu verwendende Steinmaterial
keine fertigen Passstücke anbietet, dann ist das Trennen nur durch mater
ialgerechte Verfahren, z.B. Sägen bei Porenbeton oder Leichtziegel, zulä
ssig.  Alle groben Verschmutzungen am Mauerwerk sind täglich zu entferne
n, bevor der Abbindeprozess abgeschlossen ist. Spezielle Reinigungsverfa
hren bei starker Verschmutzung sind vor Ausführung mit dem Auftraggeber
festzulegen.  Löcher im Mauerwerk (z.B. entstanden durch Gerüste oder da
s Befestigen von Schalung) sind vor Aufbringen des Putzes oder einer and
eren Außenhaut materialgerecht zu schließen.  Mauersteinversetzungsgerät
e (â__Deckenkräneâ__) dürfen nur nach Zustimmung der Bauleitung eingeset
zt werden, es sei denn, die Decken haben ihre projektierte Tragfähigkeit
 erreicht und die zulässigen Einzellasten werden durch das Gerät nicht ü
berschritten. Für Kabel- oder ähnliche Abschottungen in Mauer- und Decke
nöffnungen mit Brandschutzforderungen sind spezielle quellfähige Brandsc
hutzmörtel zu verwenden. Die Eignung ist nachzuweisen. Das gilt entsprec
hend für Dichtungsmassen in Randbereichen und für Ringspalten sowie für
Leerschotte und Nachinstallationselemente (Keile o.ä.)  Rücklagemauerwer
k für Dichtungen gegen drückendes Wasser, welches wieder abzubrechen ist
, darf nur mit Mörtel der Gruppe MG I gemauert werden. Wird auf der wass
erabgewandten Seite der vertikalen Dichtung konstruktives Mauerwerk erst
ellt, so ist zwischen Dichtung und Mauerwerk ein 5 cm breiter Zwischenra
um zu belassen, der beim Aufmauern schichtweise mit Mörtel der Gruppe MG
 III zu verfüllen und vorsichtig zu verdichten ist.  Installationsschäch
te dürfen erst nach Freigabe durch die Bauleitung geschlossen werden.  B
ei Frost, auch unter Beachtung von Abschnitt 9.4 DIN 1053-1, darf nur mi
t ausdrücklicher Zustimmung des Auftraggebers gemauert werden
8. Angaben zur AbrechnungSiehe zusätzliche technische Vertragsbedingunge
n9. Sonstige AngabenSiehe zusätzliche technische VertragsbedingungenFolg
ende Ausführungszeichnungen sind der Leistungsbeschreibung im jeweils an
gegebenen Maßstab beigefügt: Die vom Auftragnehmer verwendeten Ausführung
sunterlagen müssen den Freigabevermerk des Auftraggebers oder des Archit
ekten tragen. Durch Übergabe neuer Unterlagen ungültig gewordene Unterla
gen sind vom Auftragnehmer entsprechend zu kennzeichnen und aufzubewahre
n. Nichtfreigegebene Unterlagen dürfen nicht verwendet werden.

## Rohbauarbeiten

### 1 Baustelleneinrichtung

**1.01 Baustelle einrichten**
Geräte, Werkzeuge und sonstige Betriebsmittel, die zur
vertragsgemäßen Erfüllung der Bauleistungen erforderlic
h sind, auf die Baustelle bringen, bereitstellen und so
weit der Geräteeinsatz nicht gesondert berechnet wird,
betriebsfertig aufstellen einschl. der dafür notwendige
n Arbeiten.Baubüros, Unterkünfte, Werkstätten, Lagersch
uppen und dergleichen, soweit erforderlich, an- und abt
ransportieren, aufbauen und einrichten.

Kosten für Vorhalten, Unterhalten und Betreiben der Ger
äte, Anlagen und Einrichtungen werden nicht mit dieser
Pauschale, sondern mit den Einheitspreisen der entsprec
henden Teilleistung vergütet.

Durch den Auftraggeber gestellt werden Baugerüste in de
r Fassade, Baustellen-WC und Baustrom.
Menge: 1,000 psch
Zuordnung: 391 DIN276_06

**1.02 Baustelle räumen**
Baustelle von allen Geräten, Anlagen, Einrichtungen und
 dergleichen räumen.Benutzte Flächen und Wege entsprech
end dem ursprünglichen Zustand ordnungsgemäß herrichten
. Verunreinigungen beseitigen.
Menge: 1,000 psch
Zuordnung: 391 DIN276_06

### 2 Kernbohrarbeiten

*Hinweis*
Kernbohrungen durch Decken und Wände nach Angabe der Ba
uleitung und Abfuhr/Entsorgung der anfallenden Bohrkern
e und des entstehenden Bauschutts. Die Kosten für die S
chuttentsorgung, das Absaugen von anfallendem Kühl- und
 Spülwasser mit geeigneten Saugern und Ableiten des sch
lammhaltigen Abwassers vom Einsatzort sind im Einheitsp
reis enthalten.Einfaches Abkleben des Arbeitsumfeldes m
it Folie ist ausreichend in die Preise einzurechnen. Be
i Bohrungen durch Decken sind Vorkehrungen zu treffen,
dass die Kerne nicht herunterfallen können.Kernbohrarbe
iten an Aussenwänden erfolgen vom bauseitig zur Verfügu
ng gestellten Gerüst. Das Einmessen und wasserfestes An
zeichnen der Bohrachsen erfolgt durch den AG.

Diese Leistungen sind Nebenleistungen, die nicht extra
zu vergüten sind sondern in die Einheitspreise mit einz
urechnen sind: Ansetzen und Fixieren der Maschinen und G
eräte an der zu bearbeitenden Fläche. (Standardmäßige B
efestigungen ohne Sonderbefestigungen). Verlegen der St
rom- und der Wasserzuleitung vom Übergabeort zur Einsat
zstelle bis zu einer Länge von ca. 50 m. Befolgen aller
 Vorschriften zum Schutz von Leben und Gesundheit der e
igenen Arbeitnehmer sowie des gesamten Umfeldes.Stellen
 aller Kleingeräte, Werkzeuge und Verbrauchsmaterial di
e für die übliche Durchführung der Arbeiten notwendig s
ind. Beseitigen und umweltgerecht entsorgen von Verunre
inigungen, Abfällen und oder Rückständen die aus dem Er
bringen der Arbeiten herrühren. (z.B. Ölflecke, Verpack
ungsreste, Essensreste etc.).Durchtrennen von Bewehrung
sstahl und Profilstahl in oder an Trennflächen bis zu e
iner Einzelgröße von bis zu 2 qcm. Stellen von Leitern,
 Tritten und Gerüsten bis zu einer Arbeitshöhe von 2,50
 m für den Eigenbedarf. Bündigschnitte bis zu einer Tie
fe von 30 cm Wartezeiten die auf ein Verschulden des Au
ftragnehmers zurückzuführen sind.

**2.01 Kernbohrungen 110 mm für Abluft**
Kernbohrungen durch senkrechte Bauteile, einschließlic
h aller dazu notwendigen Arbeiten und Materialien.Mater
ial: Mauerwerk
Bohrtiefe: 300 mmBohrdurchmesser: 110 mm
Menge: 32,000 Stck
Zuordnung: 331 DIN276_06

**2.02 Zulage Mehrtiefe**
*** Bedarfsposition ohne GB
Zulage zur Kernbohrung wie vor, für eine Mehrtiefe von
 je 10 mm.
Menge: 32,000 Stck
Zuordnung: 331 DIN276_06

**2.03 Kernbohrungen 110 mm für Zweitraumanschluss**
*** Grundposition ZZ 001.0
Kernbohrungen durch senkrechte Bauteile, einschließlich
 aller dazu notwendigen Arbeiten und Materialien.Materi
al: Mauerwerk
Bohrtiefe: 180 mmBohrdurchmesser: 110 mm
Menge: 32,000 Stck
Zuordnung: 331 DIN276_06

**2.04 Zulage Mehrtiefe**
*** Bedarfsposition ohne GB
Zulage zur Kernbohrung wie vor, für eine Mehrtiefe von
 je 10 mm.
Menge: 32,000 Stck
Zuordnung: 331 DIN276_06

**2.05 Kernbohrungen 90 mm für Zweitraumanschluss**
*** Wahlposition ZZ 001.1
Kernbohrungen durch senkrechte Bauteile, einschließlich
 aller dazu notwendigen Arbeiten und Materialien.Materi
al: Mauerwerk
Bohrtiefe: 180 mmBohrdurchmesser: 90 mm
Menge: 32,000 Stck
Zuordnung: 331 DIN276_06

**2.06 Zulage Mehrtiefe**
*** Bedarfsposition ohne GB
Zulage zur Kernbohrung wie vor, für eine Mehrtiefe von
 je 10 mm.
Menge: 32,000 Stck
Zuordnung: 331 DIN276_06

**2.07 Kernbohrungen 110 mm durch Geschossdecke**
Kernbohrungen durch wagerechte Bauteile, einschließlich
 aller dazu notwendigen Arbeiten und Materialien.Materi
al: Stahlbeton / HohlkörperdeckeBohrtiefe: 150 mmBohrdu
rchmesser: 110 mm
Menge: 48,000 Stck
Zuordnung: 331 DIN276_06

**2.08 Zulage Mehrtiefe**
*** Bedarfsposition ohne GB
Zulage zur Kernbohrung wie vor, für eine Mehrtiefe von
 je 10 mm.
Menge: 48,000 Stck
Zuordnung: 331 DIN276_06

**2.09 Kernbohrungen 120 mm für Abwasserleitung**
Kernbohrungen durch senkrechte Bauteile, einschließlich
 aller dazu notwendigen Arbeiten und Materialien.Materi
al: Mauerwerk
Bohrtiefe: 240 mmBohrdurchmesser: 120 mm
Menge: 13,000 Stck
Zuordnung: 331 DIN276_06

**2.10 Zulage Mehrtiefe**
*** Bedarfsposition ohne GB
Zulage zur Kernbohrung wie vor, für eine Mehrtiefe von
 je 10 mm.
Menge: 78,000 Stck
Zuordnung: 331 DIN276_06

### 3 Betonarbeiten

**3.01 Deckendurchbrüche verschließen**
Schließen der Deckendurchbrüche in Stahlbeton-Geschossd
ecken (Hohlkörperdecken) mit Ortbeton verschließen.

Normalbeton C20/25
Einzelabmessungen 0,03 bis 0,12 m2 bzw. Betoneinzelmeng
e 0,001 bis 0,02 m3.

Die Preisbildung erfolgt unabhängig davon, ob Rohr- bzw
. Kanaldurchführungen existieren oder nicht.
Liefen und montieren, inkl. Material, Schalung- und Neb
enleistungen.
Menge: 16,000 Stck
Zuordnung: 351 DIN276_06

**3.02 Deckendurchbrüche verputzen**
Deckendurchbrüche aus Vorposition deckenunterseitig ver
putzen.
Anarbeiten an die Bestandsflächen.
Qualität: Q 2
Liefen und montieren, inkl. Material, Schalung- und Neb
enleistungen.
Menge: 16,000 Stck
Zuordnung: 353 DIN276_06

**3.03 Kellersohle C20/25**
Aus statischen Gründen muss bei den vorhandenen Fundame
nten die Einbindetiefe erhöht werden, es wird daher im
Keller eine zusätzliche Sohlplatte aufgebracht:

Auf die vorhandene Kellersohle aus Beton Betongüte C20/
25 liefern und gem. Statik einbauen.
Statik: Position C-20

Beton C20 / 25
Betonstahl BST 520/500,S,M(A)
Höhe: 15 cm

Es werden immer vollständige Räume mit Kellersohle vers
ehen, so dass eine Schalung nicht notwendig ist - nur a
n der Tür (Rohbau) muss jeweils ein Schalbrett angebrac
ht werden (ca. 80 - 100 cm)
Inkl. ca. 45 Schalbretter (Absolute Angabe, bezogen auf
 die gesamte Masse)

Beton kann vom Mischer direkt in den Keller gepumpt wer
den, es kann die ganze Sohle zu einem Termin betoniert
werden.

Liefern und montieren, sauber wagerecht abziehen.

Siehe dazu auch Statik und Detail Nr.: 5.3.2
Menge: 32,673 m3
Zuordnung: 324 DIN276_06

**3.04 Injektionsanker mit Hilti-HIT Hy 150 Injektionsmörtel**
Bewehrungsstahlstab d= 10 mm als Verankerung der Sohlpl
atte aus Vorposition mit Hilti-HIT Hy 150 - Injektionsm
örtel in Kellerwand (MW)  gem. Statik einbauen.
Einbau ca. 20 cm in Wand, eine Länge von ca. 60 cm ragt
 als Anker aus der Wand.
Einbau erfolgt ca. 12 cm über der vorhandenen Kellersoh
le, es werden 3 Anker je lfdm Kellerwand gesetzt.
Statik: Position C-20

Inkl. Lieferung und Montage, Borhung in MW sowie aller
erforderlichen Materialien und Kleinteile.

Siehe dazu auch Statik und Detail Nr.: 5.3.2
Menge: 836,400 Stck
Zuordnung: 324 DIN276_06

**3.05 Kellerwand schlitzen und Stemmen**
Um ein Deckenwiederlager für die Kellersohle zu schaffe
n werden die Kellerwände horizontal geschlitzt und daru
nter weggestemmt.

Höhe: 14 cm über vorh. Kellersohle
Tiefe: 3 cm

Schlitzen der Kellerwand 3 cm tief, sowie den Bereich u
nter dem Schlitz wird dreieckig wegstemmen, so dass die
 Stemmtiefe beim Schlitz etwa 3 cm beträgt, zur Kellers
ohle in jedoch auf ca. 0 cm ausläuft.
Rohbautoleranzen beim Stemmen von 1-2 cm sind zulässig.

Inkl. Abfuhr und Entsorgung Bauschutt.
Menge: 278,800 lfdm
Zuordnung: 324 DIN276_06

**3.06 Unterfangungen 35 / 30 Beton**
Vorhandene Fundamente Breite 30 cm, Höhe 35 cm, mit Ein
bindetiefe 30 cm unter OK Kellersohle unterfangen.
Unterfangung 30 cm tiefer als Bestandsfundament, Breite
 35 cm. Unterfangung erfolgt Abschnittweise.
Ausführung in Beton C 20/25 oder Magerbeton C16/20, unb
ewehrt auf Sauberkeitsschicht oder PE-Folie
Einschließlich Aufstemmen der Kellersohle im Arbeitsber
eich aus ca. 5 cm Magerbeton sowie Handausschachtung in
 außreichender Breite für Unterfangungen und Arbeitsrau
m.
Abfuhr und Entsorgung überschüssiger Aushub. Lagerung u
nter der Kellertreppe (1,5 m Entfernung zur Unterfangun
g) von Aushub zum Wiedereinbau in den Arbeitsraum.
Bodenklasse 3

Die Unterfangungen können gemeinsamt mit der Kellersohl
e Pos. 3.3 gegossen werden.

Inkl. Wiederherstellen der Kellersohle im Bereich des A
rbeitsraumes in ca. 5 cm Beton C20/25. (Die Betonmenge
für das Wiederverherstellen der Kellersohle ist nicht T
eil der ermittelten Bauteilmasse sondern gilt als Neben
leistung.)

Inkl. Lieferung aller benötigten Materialien sowie alle
r erforderlichen Nebenleistungen.
Menge: 0,863 m3
Zuordnung: 320 DIN276_06

**3.07 Fundamentaussteifung 35 / 30 Beton**
Vorhandene Fundamente Breite 30 cm, Höhe 35 cm, mit Ein
bindetiefe 30 cm unter OK Kellersohle müssen ausgesteif
 werden

Dazu wird im gut zugänglichen Kellerflur ein Fundament
30 / 35 eingebaut, Einbindetiefe 30 cm unter Kellersohl
e, also OK Fundament = OK Sohle.

Ausführung in Beton C 20/25, bewehrt mit je 2 x 10 Bewe
hrunsgeisen oben und unten auf Sauberkeitsschicht oder
PE-Folie. Oberflächenbündig mit vorhandener Kellersohle
 glatt abziehen.
Einschließlich Aufsetemmen der Kellersohle im Arbeitsbe
reich aus ca. 5 cm Magerbeton.
Abfuhr und Entsorgung überschüssiger Aushub.
Bodenklasse 3

Die Fundamentaussteifungen können gemeinsamt mit der Ke
llersohle Pos. 3.3 gegossen werden.

Inkl. Lieferung aller benötigten Materialien sowie alle
r erforderlichen Nebenleistungen.
Menge: 0,793 m3
Zuordnung: 320 DIN276_06

**3.08 St.-Beton Pfeiler 24/36 - 1,4 m Dachgeschoss**
Stahlbetonstütze als Wandkopfbalken für Kalksandsteinwa
nd 24 cm liefern und montieren.

Ausführung in Ort-Beton C 20/25, bewehrt mit je 2 x 10
Bewehrunsgeisen -rahmenartig sowie Verankerung mit je 2
 Hilti HIT Hy 150 d= 12 mm Injektionsakern in vorhanden
em Torsionsbalken.

Statik: Position D-10

Abmessungen:
L= 24 cm
B= 36 cm
H= ca. 140 cm

Inkl. Lieferung aller benötigten Materialien sowie alle
r erforderlichen Nebenleistungen.
Menge: 16,000 Stck
Zuordnung: 341 DIN276_06

### 4 Mauererarbeiten

**4.01 Promatect-Schachtelement für Montageabgasleitungen**
Promatect-Schachtelement für Montageabgasleitungen

Feuerwiederstandsdauer: F 90
Wandstärke: 40 mm
Innenmaß 120 x 120 mm
Gesamthöhe ca.: 5,20 m

Senkrecht auf oberste Geschossdecke stellen und als Sch
ornsteinschacht für bauseitiges Abgasrohr durch die Dac
hkonstruktion führen. Oberkante Schacht liegt 40 cm übe
r der Dachhaut.

Liefen und montieren, inkl. Material, Schalung- und Neb
enleistungen.

siehe auch Detail Nr.: 5.1.16
Menge: 10,610 lfdm
Zuordnung: 421 DIN276_06

**4.02 Innenwand, KSL 12 3DF/5DF, d=30 cm**
Mauerwerk der tragenden Innenwand,

als Mauerwerk nach DIN 1053-1, für nachfolgenden Putzau
ftrag, lot- und fluchtgerecht ausgeführt, aus Kalksands
tein DIN 106 - KS L - 12-1,2  MG IIa, Mauerwerksdicke 3
0 cm, Höhe bis 4,00 m.
Türöffnungen laut gesonderter Position

Liefen und montieren, inkl. Material, Schalung- und Neb
enleistungen.

Statik: Pos. D-10
Menge: 68,550 m2
Zuordnung: 341 DIN276_06

**4.03 Innenwand, KSL 12 5DF, d=24 cm**
Mauerwerk der tragenden Innenwand,

als Mauerwerk nach DIN 1053-1, für nachfolgenden Putzau
ftrag, lot- und fluchtgerecht ausgeführt, aus Kalksands
tein DIN 106 - KS L - 12-1,2  MG IIa, Mauerwerksdicke 2
4 cm, Höhe bis 4,00 m.
Türöffnungen laut gesonderter Position

Liefen und montieren, inkl. Material, Schalung- und Neb
enleistungen.

Statik: Pos. D-10
Menge: 191,537 m2
Zuordnung: 341 DIN276_06

**4.04 Zulage zur Vorposition**
Mauerwerk der tragenden Innenwand, muss um eine Zugdiag
onale aus Stahl gemauert werden.
Dazu wird im Bereich der Diagnonalen statt mit einem 24
er-Stein mit 2 x 11,5 gemauert - in der mittigen Fuge v
erläuft die bauseitig vorhandende Diagonale.
Abrechnung nach Länge der Zugdiagonalen.
Menge: 57,600 lfdm
Zuordnung: 341 DIN276_06

**4.05 Innenwand, KSL 12 3DF, d=17,5 cm**
Mauerwerk der tragenden Außenwand

als Mauerwerk nach DIN 1053-1, für nachfolgenden Putzau
ftrag, lot- und fluchtgerecht ausgeführt, aus Kalksands
tein DIN 106 - KS L - 12-1,2  MG IIa, Mauerwerksdicke 1
7,5 cm, Höhe bis 4,00 m.
Türöffnungen laut gesonderter Position

Liefen und montieren, inkl. Material, Schalung- und Neb
enleistungen.
Menge: 56,748 m2
Zuordnung: 341 DIN276_06

**4.06 Vorhandenes MW Vorbereiten d=17,5**
Vorhandenes MW: 17,5 cm KSL

Tragendes Bestands-Mauerwerk im Giebel für Aufmauerung
(Vorposition) vorbereiten, so dass verzahnt vermauert w
erden kann. Dazu müssen einzelne Steine bzw. der Glatts
trich abgebrochen werden.

Inkl. Abfuhr und Entsorgung Bauschutt
Menge: 48,800 lfdm
Zuordnung: 341 DIN276_06

**4.07 Vorhandenes MW Vorbereiten d=24**
Vorhandenes MW: 24 cm KSL

Tragendes Bestands-Mauerwerk im Giebel für Aufmauerung
(Vorposition) vorbereiten, so dass verzahnt vermauert w
erden kann. Dazu müssen einzelne Steine bzw. der Glatts
trich abgebrochen werden.

Inkl. Abfuhr und Entsorgung Bauschutt
Menge: 9,500 lfdm
Zuordnung: 341 DIN276_06

**4.08 Vorhandenes MW Vorbereiten d=30**
Vorhandenes MW: 30 cm KSL

Tragendes Bestands-Mauerwerk im Giebel für Aufmauerung
(Vorposition) vorbereiten, so dass verzahnt vermauert w
erden kann. Dazu müssen einzelne Steine bzw. der Glatts
trich abgebrochen werden.

Inkl. Abfuhr und Entsorgung Bauschutt
Menge: 44,100 lfdm
Zuordnung: 341 DIN276_06

**4.09 Türöffnung herstellen**
Türöffnung für Wohnungseingangstür inkl. Sturz in neu a
ufzumauernder Wand KSL 24 cm herstellen.
Mauerwerksmaß:
B = 88,5 cmH = 213,5 cmEinbau lt. Planung
Liefen und montieren, inkl. Material, Sturz, Schalung-
und Nebenleistungen.
Menge: 16,000 Stck
Zuordnung: 341 DIN276_06

**4.10 U-Schale auf Innenwand 24 x 24 cm**
U-Schale auf Innenwand (Vorposition) als oberer Abschlu
ss Treppenhauswand. Ausführung gem. Statik

Maße: 24 / 24 cm
Bewehrung: 2 x 10 oben und unten

Statik: Position D-10

Liefen und montieren, inkl. Material, Schalung- und Neb
enleistungen.
Menge: 66,800 lfdm
Zuordnung: 341 DIN276_06

**4.11 Fensteröffnung herstellen 113,5 / 138,5**
Fensteröffnung inkl. Sturz in Bestandsaußenwand herstel
len.2x HEA 120 oder Fertigteilsturz nach Wahl AN
Sturz nur konstruktiv erforderlich

Bestands-MW: 11,5 Verrblend-MW, 17,5 KSL

Rohbaumaß
B =  113,5 cmH =  138,5 cm
Einbau lt. Planung und Statik.
Inkl. Einbau Sturz.
Beiputzen laut gesonderter Position.

Die Außenfassade wird nachfolgend mit einem WDVS überdä
mmt, so dass das Außen-MW NICHT in Sichtqualität wieder
 hergestellt werden muss. Rohbautoleranzen bis 1 cm sin
d zulässig.

Liefen und montieren, inkl. Material, Schalung- und Neb
enleistungen.
Menge: 4,000 Stck
Zuordnung: 331 DIN276_06

**4.12 Unterfangungen 35 / 30 Mauerwerk**
Vorhandene Fundamente Breite 30 cm, Höhe 35 cm, mit Ein
bindetiefe 30 cm unter OK Kellersohle unterfangen.
Unterfangung 30 cm tiefer als Bestandsfundament, Breite
 35 cm. Unterfangung erfolgt Abschnittweise.
Ausführung in Mauerwerk 36,5 aus hartgebranntem Klinker
, Festigkeitsklasse mind. 20, Zementmörtel Mörtelgruppe
 3.
Einschließlich Aufstemmen der Kellersohle im Arbeitsber
eich aus ca. 5 cm Magerbeton sowie Handausschachtung in
 außreichender Breite für Unterfangungen und Arbeitsrau
m.
Abfuhr und Entsorgung überschüssiger Aushub. Lagerung u
nter der Kellertreppe (1,5 m Entfernung zur Unterfangun
g) von Aushub zum Wiedereinbau in den Arbeitsraum.
Bodenklasse 3

Inkl. Wiederherstellen der Kellersohle im Bereich des A
rbeitsraumes in ca. 5 cm Beton C20/25. (Die Betonmenge
für das Wiederverherstellen der Kellersohle ist nicht T
eil der ermittelten Bauteilmasse sondern gilt als Neben
leistung.) Das Wiederherstellen erfolgt gemeinsam mit d
er Kellersohle Titel 4 Betonarbeiten Pos. 3.3.

Inkl. Lieferung aller benötigten Materialien sowie alle
r erforderlichen Nebenleistungen,
Menge: 1,008 m3
Zuordnung: 320 DIN276_06

**4.13 Übergabeschacht mauern**
*** Bedarfsposition ohne GB
Übergabeschacht 80cm tief aus: Kanalklinker Form NF Nor
malformat 240 x 115 x 71 mm Schacht-u.Sielbaumörtel G 0
-4 Schachtabdeckung Stahl 1000 x 1000mm aus Riffelblech
, begehbar liefern und herstellen.
Menge: 2,000 Stck
Zuordnung: 411 DIN276_06

**4.14 Wannenverkleidung aufmauern**
*** Bedarfsposition ohne GB
Wannenverkleidung, einseitig für Badewanne 170 x 70 cm
aufmauern - z.B. mit Porenbeton, geklebt.
Aufmauerung ca. 173 x 60 cm geeignet für nachfolgende W
annenmontage sowie überfliesen lot- und fluchtgerecht l
iefern und herstellen.
Menge: 10,000 Stck
Zuordnung: 411 DIN276_06

### 5 Putzarbeiten

**5.01 Schlitze spachteln / putzen**
Durch Elektroarbeiten entstandene Schlitze an einer Inn
enwand (Bestand) im Treppenhaus mit Zementmörtel oder G
ips verputzen.
Oberfläche Q2
Schlitzbreite bis 15 cm
Menge: 160,000 lfdm
Zuordnung: 341 DIN276_06

**5.02 Wandputz Q2**
mit einlagigem Kalk- Zementputz CS II (MG P II) auf Wän
den aus Kalkzementsteinen
Auftragsstärke nach DIN V 18550, fluchtrecht hergestell
t, beschichtungsbereit abgezogene Putzfläche Qualitätss
tufe: Q 2

Stärke: bis 10 mm

Liefen und montieren, inkl. Material und Nebenleistunge
n.
Menge: 900,000 m2
Zuordnung: 341 DIN276_06

**5.03 Zulage Wandputz Q3**
Zulage zur Vorposition für Qualitätsstufe Q3
Menge: 900,000 m2
Zuordnung: 341 DIN276_06

**5.04 Zulage Mehrstärke**
*** Bedarfsposition ohne GB
zu Position 02  für Mehrputz pro 5 mm Dicke
Menge: 900,000 m2
Zuordnung: 341 DIN276_06

**5.05 Laibungen Wandputz**
Liefern und Auftragen von Wandputz wie zuvor beschriebe
n im Bereich von Leibungen bei allen Öffnungen (z.B. Fe
nster/Türen...).
Leibungstiefe: 175 mm
Menge: 161,300 lfdm
Zuordnung: 341 DIN276_06

**5.06 Zulage Laibungen Wandputz Q3**
Zulage zur Vorposition für Qualitätsstufe Q3
Menge: 161,300 lfdm
Zuordnung: 341 DIN276_06

**5.07 Glattstrich auf Fensterlaibungen**
*** Bedarfsposition ohne GB
Mit einlagigem Kalk- Zementputz CS II (MG P II) verputz
tes, vorhandenes Mauerwerk, dort wo Bestandsfenster abg
ebrochen wurden, mit Glattstrich aus schnell abbindende
r Spachtelmasse versehen.
Abgebrochene Fenster waren mit Innenanschlag eingebaut,
 so dass Anputzleisten / Eckwinkel etc. nicht erforderl
ich sind.
Toleranzen von ca. 5 mm sind zulässig.
Um einen zügigen Arbeitsablauf zu gewährleisten, soll d
er Glattstrich nach ca. 30 Minuten ausreichend abgebund
en haben, dass ein Kompriband angedrückt werden kann.

Auftragsstärke nach DIN V 18550,
Qualitätsstufe: Q 1
Breite: ca. 6 cm

Liefen und montieren, inkl. Material und Nebenleistunge
n.
Menge: 161,300 lfdm
Zuordnung: 331 DIN276_06

### 6 Kellertüren

**6.01 T-30 RS Tür 2,01 / 88,5**
Stahltür Brandschutz

Feuerwiederstandsklass: T30, dicht- und selbstschließen
dMaulweite : 270 mmRohbaumaß : 885/2135 mm oder 760/201
Tür dicht- und selbstschliessend
Liefern und montieren
Angeb. Fabrikat : .....
Menge: 8,000 Stck
Zuordnung: 344 DIN276_06

**6.02 Türöffnung herstellen**
Türöffnung für Vorposition herstellen, aus Mauerwerk /
Beton / Trockenbau nach Wahl AN.

Brandschutz- Anforderungen an umliegende Wände / Decken
: F 60
Brandschutz- Anforderungen an Tür: T 30

In Bestandsrohbauöffnung ca. 1 m x 2,0 m

Liefern und Montieren.
Menge: 8,000 Stck
Zuordnung: 344 DIN276_06

### 7 Stundenlohnarbeiten

**7.01 Stundenlohnarbeiten Meister**
Meisterstunden für unvorhersehbare Arbeiten auf Anordnu
ng der örtlichen Bauleitung.
Menge: 5,000 h

**7.02 Stundenlohnarbeiten Facharbeiter**
Facharbeiterstunden für unvorhersehbare Arbeiten auf An
ordnung der örtlichen Bauleitung
Menge: 5,000 h

**7.03 Stundenlohnarbeiten Hilfsarbeiter**
Hilfsarbeiterstunden für unvorhersehbare Arbeiten auf A
nordnung der örtlichenBauleitung
Menge: 5,000 h

USt %: 19,00
